# A59, Sanierung AS Troisdorf
Angebotsaufforderung (GAEB 90, DA83)
Währung: EUR
Auftraggeber: Autobahn GmbH des Bundes

## A59, Sanierung AS Troisdorf
Datum: 23.04.26

*Hinweis*
gilt für alle Leistungen aus den OZ: 01; 02

### Abschnitt 00 Allgemeine Leistungen

#### Unterabschnitt 00.00 Baustelleneinrichtung

*Hinweis*
Die Position Baustelle einrichten gilt für die
Sanierung der Fahrbahnen.

**00.00.0001 Baustelle einrichten Sämtl.LV-Abschn.*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 2,000 St

**00.00.0002 Baustelleneinrichtung vorhalten**
Geräte, Werkzeuge und sonstige Betriebsmittel, die zur
vertragsgemäßen Ausführung der Bauleistungen
erforderlich und nicht in gesonderte
Leistungspositionen einzurechnen sind, sowie Baubüros,
Unterkünfte, Werkstätten, Lagerschuppen und dgl. soweit
erforderlich Vorhalten, Unterhalten und Betreiben.
Mieten, Pacht, Gebühren und dgl. sind ebenfalls mit
dieser Position abgegolten.
Soweit nicht für bestimmte Leistungen für das
Vorhalten, Unterhalten und Betreiben der Baustelle
gesonderte Positionen im Leistungsverzeichnis enthalten
sind, girl diese Position für alle Leistungen dieses
Abschnittes des Leistungsverzeichnisses.
Die Bauausführung erfolgt ausschließlich am Wochenende
von Freitags, ab 21:00 Uhr - Montags, bis 05:00 Uhr.
Die Vergütung erfolgt pro Wochenende.
Menge: 2,000 St

*Hinweis*
Die Position Baustelle einrichten gilt für alle
Bauphasen.

**00.00.0003 Baustelle räumen Sämtl. LV-Abschn.**
Baustelle von allen Geräten, Anlagen, Einrichtungen und
dgl. räumen. Benutzte Flächen und Wege entsprechend dem
ursprünglichen Zustand herrichten. Soweit nicht für
bestimmte Leistungen für das Räumen der Baustelle gesonderte Positionen im Leistungsverzeichnis enthalten
sind, gilt die Pauschale
für alle Leistungen sämtlicher Abschnitte des Leistungsverzeichnisses.
Menge: 2,000 St
Zuordnung: 101

*Hinweis*
Der Zuschlag für Wochenendarbeit sowie der Zuschlag für
Nachtarbeit gelten einheitlich für alle Kolonnen dieses
Abschnittes, unabhängig von der Art der Kolonne (z. B.
Asphaltkolonne, Markierungskolonne, Fräskolonne, etc.).

**00.00.0004 Zuschlag für Wochenendarbeit**
Zuschlag für Wochenendarbeit zur Vergütung sämtlicher
Mehrkosten infolge angeordneter Wochenendarbeit. In
dieser Position sind sämtliche Mehraufwendungen für
Maschienen, Geräte, Personal und Genehmigungen
einzurechnen.
Gilt für alle Arbeiten (einschl. Verkehrssicherung)
dieses Abschnittes.

Die Bauausführung erfolgt ausschließlich am Wochenende
von Freitags, ab 21:00 Uhr - Montags, bis 05:00 Uhr.

Die Vergütung erfolgt pro Wochenende.
Menge: 2,000 St

**00.00.0005 Zuschlag für Nachtarbeit**
Zuschlag für sämtliche Mehraufwendungen infolge
angeordneter Nachtarbeit (einschließlich erhöhter
Personalkosten, tariflicher Nachtzuschläge, Maschinen-
und Gerätevorhaltung mit erhöhtem Verschleiß,
zusätzlicher Beleuchtung, Sicherheitsmaßnahmen,
Genehmigungen und sonstiger Erschwernisse).

Dieser Zuschlag gilt zusätzlich zum Zuschlag für
Wochenendarbeit und umfasst alle Arbeiten dieses
Abschnittes einschließlich Verkehrssicherung.

Die Bauausführung erfolgt in der Zeit von Freitag ab
21:00 Uhr bis Montag bis 05:00 Uhr.

Als Nachtarbeit gilt dabei die Zeit zwischen 20:00 Uhr
und 06:00 Uhr.

Die Vergütung erfolgt pro tatsächlich durchgeführtem
Nacht-Wochenende (Freitagabend bis Montagfrüh).
Menge: 2,000 St

*Hinweis*
je Bauphase wird nur einmal vergütet. ein umsetzen der
Beleuchtung innerhalt der Bauphasen ist in die Position
einzurechnen.

**00.00.0006 Nachtbaustellenbel. einrichten**
Die Beleuchtung ist für eine optimale und blendfreie
Ausleuchtung der Straßenbauarbeiten ohne
Verkehrssicherung gemäß  Arbeitsstättenrichlinie
auszulegen. Antransportieren und aufbauen von
Beleuchtungsanlagen für Nachtarbeit innerhalb der
Baustelle (gesamter Arbeitsbereich einschl.
Lagerflächen) während der Bauarbeiten.

Mobile und blendfreie Ausleuchtung mit Leuchtballons
oder ähnlich, nach Wahl des AN. Werden Leuchtballone
verwendet, ist eine Mindestlichtpunkthöhe von 5 ,00m
einzuhalten. Beleuchtungsbefestigung an Hubsteiger/ mit
Stativ nach Wahl des AN. Der Nachweis der
erforderlichen Nennbeleuchtungsstärke gehört zum
Leistungsumfang (siehe DIN EN 12464-2:2014-05, D GUV
Regel 1 14-016).

In Arbeitsbereichen mit minderer Sichtanforderung (z.B.
Lagerflächen) muss die Nennbeleuchtungsstärke
mindestens 50 Lux betragen. Herstellung des benötigten
Stromanschlusses oder Stromversorgung mit Aggregaten,
einschl. der Installation aller erforderlichen
Schalter, Leitungen und Zwischenzähler nach Wahl des
AN.
Beleuchtung für alle Leistungen dieses Abschnittes des
Leistungsverzeichnisses ohne Verkehrssicherung.
Horizontale Nennbeleuchtungsstärke mind. 200 Lux. Als
Arbeitsbereich für Oberbauarbeiten wird der Bereich
einer Kolonne vom Fertiger mit LKW bis zu den Walzen
und dem Abstreugerät bzw. den Nachlaufbühnen
bezeichnet.

Als Arbeitsbereich für die Fräsarbeiten wird der
Bereich vom aufnehmenden LKW bis zur Fräse, sowie der
Bereich der Kehrmaschine bezeichnet.
Menge: 2,000 St

**00.00.0007 Nachtbaustellenbel. vorhalten**
Vorhalten, Betrieb, Überwachung, Unterhalt und
Störungsbeseitigung der Nachtbaustellenbeleuchtung
während der gesamten Nachtarbeiten durch qualifiziertes
Fachpersonal. Sicherstellung der blendfreien
Ausleuchtung gemäß Arbeitsstättenrichtlinie und DIN EN
12464-2.
Menge: 2,000 St

*Hinweis*
Je Bauphase wird nur einmal vergütet. Ein umsetzen der
Beleuchtung innerhalt der Bauphasen ist in die Position
einzurechnen.

**00.00.0008 Nachtbaustellenbeleuchtung räumen**
Umbau, Abbau, Abtransport und Rückbau der gesamten
Nachtbaustellenbeleuchtung einschließlich
Stromversorgung und Leitungen nach Beendigung der
Nachtarbeiten.
Menge: 2,000 St

#### Unterabschnitt 00.01 Vermessung

*Hinweis*
Die notwendigen Verkehrssicherungen für
Vermessungsleistungen werden nicht gesondert vergütet
und sind in die Position mit einzurechnen.

**00.01.0001 Vermessung Bestand/Abrechnungsplan**
Der Fahrbahnbestand der BAB im Baustellenbereich ist
vor Einrichtung der Baustelle vermessungstechnisch
aufzunehmen. Es sind alle 20m jeweils 3 Punkte
aufzunehmen: linker Fahrbahnrand, ca. Fahrbahnmitte,
sowie rechter Fahrbahnrand.
Zusätzlich ist die bestehende Markierung digital
aufzunehmen. Es ist besonders auf die bestehenden
Sperrflächen zu achten.
Aus der vermessungstechnischen Aufnahme ist darüber
hinaus eine digitale Flächenberechnung für die
Abrechnung zu erstellen und dem AG für die Überprüfung
digital zu übergeben. Aufmaße von Hand werden nicht
akzeptiert.Im Abrechnungsplan sind Maßketten anzugeben.

Abrechnungsplan dient gleichzeitig als Vorlage für die
folgenden Markierungsarbeiten.

Koordinatensystem: ETRS89/UTM
Höhen: DHHN2016
Datenformate: DXF + PDF
Menge: 1,000 Psch

**00.01.0002 Zulage für Nivelliersystem**
Zulage für Nivelliersystem bei Fräsarbeiten in der
Binderschicht. Zur Gewährleistung einer definierten
Querneigung ist bei den Fräsarbeiten eine geeignete
Technologie einzusetzen (z.B. Steuerung der Fräse über
3D System) auf Grundlage des elektronischen
Deckenbuches aus der digitalen Bestandsaufnahme.
Nivelliersystem nach Wahl des AN. Abgerechnet wird der
Mehraufwand zur vorhergehenden Position.
Menge: 20000,000 m2

#### Unterabschnitt 00.02 Verkehrssicherung

**00.02.0001 Verkehrszeichenpläne herstellen**
Verkehrszeichenpläne für die Umleitungen und
Absicherungen der Arbeiten auf der A59 in der AS
Troisdorf (Bau-km 20,800) herstellen.
In Anlehnung an das Verkehrskonzept des Auftraggebers
sowie gemäß Baubeschreibung, der ZTV-SA und der RSA 21
sind für alle Bauphasen die erforderlichen
Verkehrszeichenpläne herzustellen und dem Auftraggeber
in 2-facher Ausfertigung sowie digital (PDF)
rechtzeitig zur Genehmigung und verkehrsrechtlichen
Anordnung vorzulegen.
Für sämtliche erforderlichen Sperrungen, Umleitungen
und Absicherungen der Wochenend-Baustellen ist jeweils
ein vollständiger Satz der anzuordnenden
Verkehrszeichenpläne zu erstellen.
Erforderliche Überarbeitungen bis zur
Genehmigungsfähigkeit sind Bestandteil der Leistung.
Menge: 4,000 St

*Hinweis*
Ansprechparnter untergeordnetes Netz nennen auch in der
Baubeschreibung Mehraufwendung und ggf gebühren für VAO
im untergeordneten Netz sind in die OZ mit einzurechnen
und werden nicht gesondert vergütet

**00.02.0002 Verkehrssich. läng. Dauer aufbauen Arb.st.u. Uml.str*VZ-Plan des AG*Anordnung Unt. AG**
StL-Nr. 22110510531900100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder ',Notrufsäulen und
Signalgeber nach Unterlagen des AG außer Kraft setzen
bzw. abdecken. '
Verkehrsrechtliche Anordnung nach Unterlagen des AG
einholen und zugehörige Unterlagen erstellen. Erforderliche Ortsbesichtigungen zur Erstellung der Planunterlagen für die verkehrsrechtliche Anordnung durchführen.
Menge: 1,000 Psch
Zuordnung: 105

**00.02.0003 Verkehrssich. läng. Dauer vorhalten wie Vorposition**
StL-Nr. 22110511010
Verkehrssicherung längerer Dauer vorhalten, warten, instand setzen und betreiben. Vorübergehende Verkehrssicherungsmaßnahmen durchführen. Die Kontrolle der Verkehrssicherung wird gesondert vergütet.
Verkehrssicherung wie in Vorposition beschrieben.
Menge: 12,000 d
Zuordnung: 105

**00.02.0004 Verkehrssich. läng. Dauer abbauen in Kraft setzen**
StL-Nr. 2211051200200
Verkehrssicherung an Arbeitsstellen längerer Dauer abbauen. Vorübergehende Verkehrssicherungsmaßnahmen
durchführen. Vorübergehende Markierung entfernen,
transportable Lichtsignalanlage, bauliches Leitelement,
mobile Stauwarnanlage, LED-Anzeigetafel und transportable Schutzeinrichtung abbauen werden gesondert
vergütet.
Vorhandene Verkehrsschilder nach Unterlagen des AG wieder in Kraft setzen.
Menge: 1,000 Psch
Zuordnung: 105

**00.02.0005 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 8,000 d
Zuordnung: 105

**00.02.0006 Kontrolle d. Verkehrss. a. Uml.str. zwei bzw. einmal*elektron. Gerät**
StL-Nr. 22110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 8,000 d
Zuordnung: 105

**00.02.0007 Umleitungstafel aufstellen**
Umleitungstafel zur Beschilderung der Umleitung
bauablaufgerecht (ca. 8 bis 14 Tage vor Sperrung)
aufstellen, für die Dauer der Standzeit vor- und
unterhalten, betreiben und wieder bauablaufgerecht
komplett aufnehmen. Einrichtungen gehen wieder in
Eigentum des AN über. Aufstellort nach genehmigten
Verkehrsführungsplan. Die Tafeln bis zur eigentlichen
Sperrung auskreuzen. Schriftgröße = 175 mm; gemäß
Anlage V42.
Menge: 30,000 St

**00.02.0008 Rollsplittbeschilderung**
Verkehrsschilder Rollsplittbeschilderung / Fehlende
Markierung komplett in Anlehung an den Regelplan für
Rollsplittbeschilderung aufstellen, 14 Tage nach
Fertigstellung der Arbeiten abbauen oder nach Weisung
des AG bauablaufgerecht aufstellen, ständig vor- und
unterhalten, betreiben, nach ca. 2 Wochenbzw.
bauablaufgerecht oder nach Weisung des AG wieder
aufnehmen und beseitigen. Dies gilt auch für die
Ergänzung der Baustellenverkehrsführungsbeschilderung.
Einrichtung geht wieder in AN-Eigentum über. Ausführung
nach Verkehrszeichenplan des AG.
Menge: 30,000 St

**00.02.0009 Kontrolle d. Rollsplittbeschild.**
Wöchentliche Kontrolle der Rollsplittbeschilderung
einschließlich Dokumentation der Kontrollfahrten.
Zu kontrollieren sind Vollständigkeit, ordnungsgemäße
Aufstellung, Standfestigkeit, Sichtbarkeit,
Verschmutzung, Beschädigung und Übereinstimmung mit dem
aktuellen Bauzustand. Festgestellte Mängel sind zu
dokumentieren und dem AG unverzüglich anzuzeigen.
Jede Kontrollfahrt ist mit Datum, Uhrzeit,
kontrolliertem Bereich, Feststellungen und
erforderlichen Maßnahmen zu dokumentieren.
Die Durchführung der Kontrolle ist dem AG jeweils per
E-Mail mitzuteilen. Sämtliche Aufwendungen für
Personal, Fahrzeuge, Kontrollfahrten, Dokumentation,
E-Mail-Mitteilungen und Nebenleistungen sind
einzurechnen.

Abrechnung je ausgeführter und dokumentierter
Kontrolle.
Menge: 2,000 St

**00.02.0010 Zusätzl. Schilder auf Anweisung**
Schild mit Verkehrszeichen nach StVO nach Weisung des
AG einschließlich kompletter Aufstellvorrichtung
zusätzlich aufstellen, bauablaufgerecht bzw. nach
Weisung des AG umsetzen, wieder aufnehmen und von der
BAB entfernen.

Zeichen z._B.:
VZ 123 mit "800", VZ 1004-33, VZ 460-10 bis 460-30,
VZ 222-10 /-20, VZ 274, VZ 459,
VZ 274-58 mit "ROLLSPLITT", VZ 274-56 bzw. -58,
VZ 276 mit VZ 1049-13, VZ 280,
VZ 454-10 bis 454-40,
VZ 282, VZ 250,
VZ 1000-21, VZ 101 mit unterschiedlichen Texttafeln
(z._B. "keine Beschleunigungsspur").

Alle Schilder voll reflektierend.

Ein mehrmaliges Umsetzen einzelner Schilder wird nicht
gesondert vergütet.
Menge: 10,000 St

**00.02.0011 Zusätzl. Schilder vorhalten**
Vorhalten und Unterhalten eines Verkehrszeichens nach
StVO gemäß zugehöriger Aufstellposition für die Dauer
der Standzeit im Zuge der Wochenendmaßnahme,
einschließlich:

Vorhalten des Verkehrszeichens mit vollständiger
Aufstellvorrichtung,
regelmäßiger Kontrolle der Standsicherheit, Lage und
Erkennbarkeit,
Reinigung und Wiederherstellung der Sichtbarkeit bei
Verschmutzung,
unverzüglicher Nachbesserung bei Beschädigungen oder
Verdrehungen.

Die Vorhaltezeit richtet sich nach dem Bauablauf sowie
der Weisung des AG.

Alle Schilder sind voll reflektierend auszuführen.
Menge: 8,000 d

**00.02.0012 Längsmarkierung Typ II herstellen durchg.Fstr.begr.*Breite 0,15 m Folie*mind. P 6*grobstr. Decke Markierung entf.**
StL-Nr. 22110533222402101
Längsmarkierung Typ II einschl. evtl. Sperrflächenumrandung als vorübergehende Markierung herstellen, warten und instand setzen. Vormarkieren. Vorübergehende
Verkehrssicherungsmaßnahmen durchführen. Abgerechnet
wird der markierte Strich, bei Doppelstrichen zwei
Striche.
Durchgehend als Fahrstreifenbegrenzung.
Strichbreite = 0,15 m.
Markierungssystem aus Folie.
Verkehrsklasse mindestens P 6.
Markierung auf grobstrukturierter Asphaltdeckschicht.
Markierung entfernen. Abfall aufnehmen und nach Wahl
des AN verwerten.
Menge: 1200,000 m
Zuordnung: 105

**00.02.0013 Pfeilmarkierung Typ II herstellen gerad.+li.o.re.ab*Länge 5,00 m Folie*mind. P 6*grobstr. Decke Markierung entf.**
StL-Nr. 22110533832302101
Pfeilmarkierung Typ II als vorübergehende Markierung
herstellen, warten und instand setzen. Vormarkieren.
Vorübergehende Verkehrssicherungsmaßnahmen durchführen.
Markierungszeichen = Pfeil geradeaus und links oder
rechts ab.
Länge = 5,00 m.
Markierungssystem aus Folie.
Verkehrsklasse mindestens P 6.
Markierung auf grobstrukturierter Asphaltdeckschicht.
Markierung entfernen. Abfall aufnehmen und nach Wahl
des AN verwerten.
Menge: 4,000 St
Zuordnung: 105

### Abschnitt 01 Straßenbau

*Hinweis*
Beim sämlichen fräsarbeiten ist ein einwandfreier
Wasserabfluss der gefrästen Fläche zu gewährleisten.

#### Unterabschnitt 01.00 Fräsarbeiten

**01.00.0001 Asphaltbefestigung trennen*Schlitz fräsen Abtr.n.Unterl. AG*Dicke ü. 3-6 cm**
StL-Nr. 2231130389212
Asphaltbefestigung geradlinig trennen.
Bereich 'im Anbaubereich längs und quer zur
Fahrbahnachse '
Trennen durch Fräsen eines Schlitzes. Beim Trennen anfallendes Material nach Wahl des AN verwerten.
Asphaltunterlage nach Unterlagen des AG abtreppen.
Dicke der Asphaltbefestigung über 3 bis 6 cm.
Menge: 5200,000 m
Zuordnung: 113

**01.00.0002 Asphaltbefestigung trennen*Schlitz fräsen Abtr.n.Unterl. AG*Dicke ü. 6-12 cm**
StL-Nr. 2231130389213
Asphaltbefestigung geradlinig trennen.
Bereich 'im Anbaubereich längs und quer zur
Fahrbahnachse'
Trennen durch Fräsen eines Schlitzes. Beim Trennen anfallendes Material nach Wahl des AN verwerten.
Asphaltunterlage nach Unterlagen des AG abtreppen.
Dicke der Asphaltbefestigung über 6 bis 12 cm.
Menge: 5200,000 m
Zuordnung: 113

**01.00.0003 Asphalt fräsen ADS Tiefe ü.2,5-4,5cm*Fahrbahn Breite über 200cm*Fräsasph. verw. Unebenheit 6 mm**
StL-Nr. 22311300519301612
Asphalt fräsen und Fräsgut aufnehmen. Anschlusskante
geradlinig auf Frästiefe herstellen. Der Schnittlinienabstand darf maximal 15 mm betragen.
Asphaltdeckschicht.
Asphaltschicht 'Asphaltbeton, Splittmastixasphalt, oder
Gussasphalt'
Frästiefe über 2,5 bis 4,5 cm.
Fläche = Fahrbahn.
Breite der Fläche über 200 cm.
Fräsasphalt nach Wahl des AN verwerten.
Unebenheiten der gefrästen Fläche höchstens 6 mm innerhalb einer 4,00 m langen Messstrecke in Längs- und
Querrichtung.
Menge: 20000,000 m2
Zuordnung: 113

**01.00.0004 Asphalt fräsen ABS Tiefe ü.8-10 cm*Fahrbahn Breite über 200cm*Fräsasph. verw. Unebenheit 4 mm**
StL-Nr. 22311300529601611
Asphalt fräsen und Fräsgut aufnehmen. Anschlusskante
geradlinig auf Frästiefe herstellen. Der Schnittlinienabstand darf maximal 15 mm betragen.
Asphaltbinderschicht.
Asphaltschicht 'Asphaltbinderschicht, versch.
Asphaltsorten'
Frästiefe über 8 bis 10 cm.
Fläche = Fahrbahn.
Breite der Fläche über 200 cm.
Fräsasphalt nach Wahl des AN verwerten.
Unebenheiten der gefrästen Fläche höchstens 4 mm innerhalb einer 4,00 m langen Messstrecke in Längs- und
Querrichtung.
Menge: 20000,000 m2
Zuordnung: 113

**01.00.0005 Asphalt fräsen ADS*Tiefe ü.2,5-4,5cm Zwickel/Streifen*Breite bis 30 cm Fräsasph. verw.*Unebenheit 4 mm**
StL-Nr. 22311300510303111
Asphalt fräsen und Fräsgut aufnehmen. Anschlusskante
geradlinig auf Frästiefe herstellen. Der Schnittlinienabstand darf maximal 15 mm betragen.
Asphaltdeckschicht.
Frästiefe über 2,5 bis 4,5 cm.
Fläche = Zwickel und Streifen.
Breite der Fläche bis 30 cm.
Fräsasphalt nach Wahl des AN verwerten.
Unebenheiten der gefrästen Fläche höchstens 4 mm innerhalb einer 4,00 m langen Messstrecke in Längs- und
Querrichtung.
Menge: 400,000 m2
Zuordnung: 113

*Hinweis*
Schadstellen nur auf Anordnung des AG!

**01.00.0006 Asphalt fräsen ATS Breite über 200cm*Fräsasph. verw. Unebenheit 6 mm**
StL-Nr. 22311300539909612
Asphalt fräsen und Fräsgut aufnehmen. Anschlusskante
geradlinig auf Frästiefe herstellen. Der Schnittlinienabstand darf maximal 15 mm betragen.
Asphalttragschicht.
Asphaltschicht 'Asphalttragschicht aus versch.
Asphaltsorten'
Frästiefe 'über 8 bis 20 cm'
Fläche 'partielle Schadstellen'
Breite der Fläche über 200 cm.
Fräsasphalt nach Wahl des AN verwerten.
Unebenheiten der gefrästen Fläche höchstens 6 mm innerhalb einer 4,00 m langen Messstrecke in Längs- und
Querrichtung.
Menge: 200,000 m2
Zuordnung: 113

#### Unterabschnitt 01.01 Asphaltbinderschicht

*Hinweis*
Nach dem Fräsvorgang und vor dem Aufsprühen der
Bitumenemulsion und dem Einbau der Binderschicht sind
mindestens 4 Kehrübergänge durchzuführen.

**01.01.0001 Unterlage reinigen gefr. Asphaltsch.*lose Teile aufn. zus. Flächen*Hochdr.-Sauganl.**
StL-Nr. 2231130583112
Unterlage reinigen. Anfallendes Kehrgut nach Wahl des
AN verwerten.
Unterlage = gefräste Asphaltschicht.
Lose Bestandteile von Schadstellen aufnehmen.
Zusammenhängende Teilflächen.
Selbstaufnehmende Kehrmaschine. Letzter Arbeitsgang mit
Wasserhochdruckreinigungsgeräten mit rotierenden Düsen
und Absaugeinrichtung.
Menge: 20000,000 m2
Zuordnung: 113

**01.01.0002 Bitumenemulsion aufsprühen Bk100-Bk3,2 C60BP4-S*Menge 300 g/m2 vor A.bindersch.**
StL-Nr. 223113063190132
Bitumenemulsion zur Herstellung des Schichtenverbundes
aufsprühen.
Auf Verkehrsflächen der Belastungsklassen Bk100 bis
Bk3,2.
Unterlage 'gefräst oder frisch '
Bindemittel = C60BP4-S.
Bindemittelmenge = 300 g/m2.
Vor Einbau Asphaltbinderschicht.
Menge: 20000,000 m2
Zuordnung: 113

**01.01.0003 Kalkhydratsuspension aufsprühen**
Hochkonzentrierte Kalkhydratsuspension/Kalkmilch zur
Reduzierung vom Austrag der Bitumenemulsion aufsprühen.
Einsatz der homogenisierten, verdünnten Suspension nach
Herstellerangaben in der Dosiermenge von 300 g/m².
Mittels Spritzrampe maschinell aufbringen. Auf
Verkehrsflächen der Belastungsklassen Bk100 bis Bk3,2.
Bindemittel = C60BP4-S.
Einsatzmenge = 300-350 g/m2.
Vor Einbau Asphaltbinderschicht.
Menge: 20000,000 m2

*Hinweis*
Ausführung nach "H AL Abi". Mehrverbrauch auf
Fräsflächen ist enthalten.Handeinbau enthalten. Gilt
auch für Kleinstbereiche; 8 cm Einbaudicke,
Temperaturabgesenkter Walzasphalt nach BMV-ARS Nr.
13/2025.

**01.01.0004 Asphaltbindersch.AC 16 B S SG herst Bk32*Dicke 8 cm Kategorie C 100/0 m. Besch.**
StL-Nr. 22311324427919001
Asphaltbinderschicht aus Asphaltbinder AC 16 B S SG
nach Unterlagen des AG herstellen. Anlieferung des
Asphaltmischguts in thermoisolierten
Transportbehältern.
In Verkehrsflächen der Belastungsklasse Bk32.
Einbaudicke = 8 cm.
Bindemittel '25/55-55 A //
PmB 25/45 VL. '
Grobe Gesteinskörnung = Kategorie C 100/0.
Fremdfüller 'Kalksteinfüller Kategorie CC 80,
zusätzliche Zugabe von mind. 1,0M-% Calziumhydrid
bezogen auf das Gesamtmineralgemisch als Kalkhydrat CL
90-S oder CL 80-S nach EN 459-1. Hierbei ist der
Calziumhydroxidgehalt (verfügbarer Kalk) nach TP
Gestein, Teil 3.9 des zugesetzten Kalkhydrates zu
berücksichtigen. Anstelle von Kalksteinfüller kann auch
Dolomitfüller eingesetzt werden. '
Einbau mit Beschicker.
Menge: 20000,000 m2
Zuordnung: 113

#### Unterabschnitt 01.02 Asphaltdeckschicht

**01.02.0001 Unterlage reinigen Asphaltbefestig.*zus. Flächen Hochdr.-Sauganl.**
StL-Nr. 2231130581012
Unterlage reinigen. Anfallendes Kehrgut nach Wahl des
AN verwerten.
Unterlage = Asphaltbefestigung.
Zusammenhängende Teilflächen.
Selbstaufnehmende Kehrmaschine. Letzter Arbeitsgang mit
Wasserhochdruckreinigungsgeräten mit rotierenden Düsen
und Absaugeinrichtung.
Menge: 20000,000 m2
Zuordnung: 113

**01.02.0002 Bitumenemulsion aufsprühen Bk100-Bk3,2*Asphalt frisch Rampenspritzgerät*C60BP4-S Menge 300 g/m2*vor A.deckschicht**
StL-Nr. 223113063111133
Bitumenemulsion zur Herstellung des Schichtenverbundes
aufsprühen.
Auf Verkehrsflächen der Belastungsklassen Bk100 bis
Bk3,2.
Unterlage = Asphaltbefestigung, frisch.
Mit Rampenspritzgerät.
Bindemittel = C60BP4-S.
Bindemittelmenge = 300 g/m2.
Vor Einbau Asphaltdeckschicht.
Menge: 20000,000 m2
Zuordnung: 113

**01.02.0003 Kalkhydratsuspension aufsprühen**
Hochkonzentrierte Kalkhydratsuspension/Kalkmilch zur
Reduzierung vom Austrag der Bitumenemulsion aufsprühen.
Einsatz der homogenisierten, verdünnten Suspension nach
Herstellerangaben in der Dosiermenge von 300 g/m².
Mittels Spritzrampe maschinell aufbringen. Auf
Verkehrsflächen der Belastungsklassen Bk100 bis Bk3,2.
Bindemittel = C60BP4-S.
Einsatzmenge = 300-350 g/m2.
Vor Einbau Asphaltdeckschicht.
Menge: 20000,000 m2

*Hinweis*
Bau nach Arbeitspapier: "AP AC D SP". Herstellung von
temperaturabgesenktem Walzasphalt nach:"Einsatz u.
Erprobung von temperaturabgesenktem Asphalt bei der
Herstellung von Verkehrsflächen" BMV-ARS Nr. 13/2025

**01.02.0004 AD aus AC 8 D SP herst Bk3,2*Menge 100 kg/m2 Bitumen 25/55-55 A // PmB 25/45 VL... Kalk.füller CC 100*mit Beschick.**
Asphaltdeckschicht aus Asphaltbeton für Asphaltdeckschichten AC 8 D SP herstellen. Anlieferung des
Asphaltmischguts in thermoisolierten
Transportbehältern.
In Verkehrsflächen der Belastungsklasse Bk32.
Einbaumenge = 100 kg/m2.
Bindemittel = 25/55-55 A //
PmB 25/45 VL.
Grobe Gesteinskörnung = PSV 59
Fremdfüller = Kalksteinfüller Kategorie CC 100.
Einbau mit Beschicker._`à
Menge: 20000,000 m2
Zuordnung: 113

**01.02.0005 Oberflächenschluss herstellen bitumin. ECS 35*Gestein wie Decke Menge 2-4 kg/m2*maschinell**
StL-Nr. 2231139572111
Oberflächenschluss durch gleichmäßiges Aufbringen und
Einwalzen von Abstreukörnung auf die noch heiße As-
phaltoberfläche herstellen. Nicht gebundene Abstreukörnung aufnehmen und nach Wahl des AN verwerten.
Abstreukörnung = leicht bituminierte feine Gesteinskörnung, Fließkoeffizient Kategorie ECS 35.
Aus Gestein wie grobe Gesteinskörnung in Asphaltdeckschicht.
Abstreumenge 2 bis 4 kg/m2.
Maschinell abstreuen.
Menge: 20000,000 m2
Zuordnung: 113

**01.02.0006 Verkehrsfläche kehren Oberflächenbeh.*VSM durchführen**
StL-Nr. 22311397731
Verkehrsfläche mit einer selbstaufnehmenden Kehrmaschine nach Verkehrsfreigabe unverzüglich nach Aufforderung
durch den AG kehren. Kehrgut aufnehmen und nach Wahl
des AN verwerten.
Verkehrsfläche = Fahrbahnoberfläche mit Oberflächenbehandlung.
Erforderliche Verkehrssicherungsmaßnahmen durchführen.
Menge: 20000,000 m2
Zuordnung: 113

#### Unterabschnitt 01.03 Fugen und Anschlüsse

**01.03.0001 Anschluss a. Fuge m. Fugenm. herst. Längs-/Querfuge*Deckschicht Tiefe 40 mm*Breite 10 mm Fugenmasse N2**
StL-Nr. 22311391231061001
Anschluss als Fuge mit Fugenmasse herstellen.
Längs- und Querfuge.
In der Asphaltdeckschicht ausbilden.
Fugenspalttiefe = 40 mm.
Fugenspaltbreite = 10 mm.
Mit heiß verarbeitbarer Fugenmasse Typ N2, einschließlich zugehörigem und zuvor aufgetragenem Voranstrichmittel.
Menge: 2400,000 m
Zuordnung: 113

**01.03.0002 Anschluss a. Fuge m. Fugenm. herst. versch.Randfugen*Fugenmasse N1**
StL-Nr. 22311391259999902
Anschluss als Fuge mit Fugenmasse herstellen.
Randfuge vor Borden, Übergängen, Abläufen u.ä.
In 'Asphaltdeckschicht'
Fugenspalttiefe '30 bis 35 mm '
Fugenspaltbreite '15 bis 20 mm '
Fugenspalt verfüllen 'ohne Unterfüllstoff'
Mit heiß verarbeitbarer Fugenmasse Typ N1, einschließlich zugehörigem und zuvor aufgetragenem Voranstrichmittel.
Menge: 1600,000 m
Zuordnung: 113

**01.03.0003 Randabdichtung herstellen Abd. 25/55-55 A*bis 5 cm**
StL-Nr. 2231139220101
Flankenfläche des hochliegenden Randes der Asphaltschichten abdichten.
Abdichtung mit 25/55-55 A.
Dicke der abzudichtenden Asphaltbefestigung bis 5 cm.
Menge: 1000,000 m
Zuordnung: 113

#### Unterabschnitt 01.04 Bankettarbeiten

**01.04.0001 Erdarbeiten am Fahrbahnrand**
Erdarbeiten am Fahrbahnrand für die Erneuerung des
Fahrbahnaufbaus am Fahrbahnrand (Bankett) ausführen

Boden in geringer Schichtdicke bauablaufgerecht
abtragen und seitlich verschieben.
Breite (20cm) und Tiefe(12cm) je nach den
Erfordernissen der Deckenbauarbeiten

Erschwernisse beim Verschieben durch ESP, EDSP,
Leitpfosten berücksichtigen.

Boden nach den Deckenbauarbeiten wieder an den
Fahrbahnrand andecken, egalisieren und standfest
verdichten.

Einbau 4cm unter vorhandenen Fahrbahnrand.
Menge: 2000,000 m

**01.04.0002 Vegetationsfläche mähen*Mähgut Verw. AN**
StL-Nr. 2211070180930
Vegetationsfläche vor Beginn der Pflanzarbeiten mähen.
Fläche 'Bankett, Seitenstreifen '
Mähgut nach Wahl des AN verwerten.
Menge: 4000,000 m2
Zuordnung: 107

**01.04.0003 Reinigung von Straßenabläufen**
Straßenabläufe am Fahrbahnrand reinigen, einschließlich
Öffnen und Wiedereinsetzen der Abdeckung, Entleeren und
Reinigen des Sinkkastens, Lösen und Aufnehmen von
Ablagerungen im unmittelbaren Einlaufbereich sowie
Aufnehmen, Abfahren und ordnungsgemäßem Entsorgen des
Räumguts.

Einschließlich aller erforderlichen Geräte, Fahrzeuge,
Betriebsstoffe, Wasser, Personal sowie An- und
Abfahrten.

Verkehrssicherungsmaßnahmen werden gesondert vergütet.
Menge: 38,000 St

**01.04.0004 Erschwernis infolge Einbauten*A.deckschicht**
Erschwernis infolge Einbauten
Beim'Schälen, Abtragen und Herstellen von Banketten '
Einbauten'Schächte, Fundamente von Schilderbrücken und
VZ aller Art'
Menge: 30,000 St
Zuordnung: 113

**01.04.0005 Erschwernis infolge FRS**
Zusätzlicher Aufwand infolge eingeschränkter
Zugänglichkeit und begrenzter Einsatzmöglichkeiten von
Maschinen durch vorhandene Fahrzeugrückhaltesysteme.

Teilmechanische Arbeitsweise bzw. erforderliche
Handarbeit, einschließlich aller Nebenleistungen, die
zur ordnungsgemäßen Ausführung der Bankettarbeiten im
unmittelbaren Bereich des FRS notwendig sind.
Die Erschwernis wird zusätzlich zu den entsprechenden
Bankettpositionen vergütet.
Menge: 1300,000 m

#### Unterabschnitt 01.05 Erschwernisse

**01.05.0001 Erschwernis infolge Einfassungen Erschwer. gesamt*A.decks+A.bind.**
StL-Nr. 2231130831399
Erschwernis infolge Einfassungen, Borden und Fahrbahnübergängen. Abgerechnet wird die Länge der Einfassung.
Erschwernis beim Fräsen oder Aufnehmen, Aufsprühen von
Bitumenemulsionen sowie Herstellen von Asphaltschichten.
Asphaltdeck- und Asphaltbinderschicht.
Einbauten 'Randsteine, Rinnsteine in Inselbereichen
sowie Bordsteine '
Menge: 750,000 m
Zuordnung: 113

**01.05.0002 Erschwernis infolge Einfassungen Erschwer. fräsen*A.decks+A.bind.**
StL-Nr. 2231130832399
Erschwernis infolge Einfassungen, Borden und Fahrbahnübergängen. Abgerechnet wird die Länge der Einfassung.
Erschwernis beim Fräsen.
Asphaltdeck- und Asphaltbinderschicht.
Einbauten 'Betonrinnen'
Menge: 200,000 m
Zuordnung: 113

**01.05.0003 Erschwernis infolge Einfassungen Erschwer. fräsen*A.decks+A.bind.**
StL-Nr. 2231130832399
Erschwernis infolge Einfassungen, Borden und Fahrbahnübergängen. Abgerechnet wird die Länge der Einfassung.
Erschwernis beim Fräsen.
Asphaltdeck- und Asphaltbinderschicht.
Einbauten 'Borde'
Menge: 1600,000 m
Zuordnung: 113

**01.05.0004 Erschwernis infolge Einbauten Erschwer. gesamt*A.decks.+A.bind. Schächte**
StL-Nr. 2231130781302
Erschwernis infolge Einbauten, Schächten und Straßenabläufen. Abgerechnet wird je Stück Einbauteil.
Erschwernis beim Fräsen, Aufnehmen, Aufsprühen von Bi-
tumenemulsionen sowie Herstellen von Asphaltschichten.
Asphaltdeck- und Asphaltbinderschicht.
Schächte.
Menge: 2,000 St
Zuordnung: 113

**01.05.0005 Erschwernis infolge Einbauten Erschwer. gesamt*A.decks.+A.bind. Kabelschächte**
StL-Nr. 2231130781304
Erschwernis infolge Einbauten, Schächten und Straßenabläufen. Abgerechnet wird je Stück Einbauteil.
Erschwernis beim Fräsen, Aufnehmen, Aufsprühen von Bi-
tumenemulsionen sowie Herstellen von Asphaltschichten.
Asphaltdeck- und Asphaltbinderschicht.
Kabelschächte.
Menge: 2,000 St
Zuordnung: 113

**01.05.0006 Erschwernis infolge Einbauten Erschwer. gesamt*A.decks.+A.bind. Straßenabläufe**
StL-Nr. 2231130781303
Erschwernis infolge Einbauten, Schächten und Straßenabläufen. Abgerechnet wird je Stück Einbauteil.
Erschwernis beim Fräsen, Aufnehmen, Aufsprühen von Bi-
tumenemulsionen sowie Herstellen von Asphaltschichten.
Asphaltdeck- und Asphaltbinderschicht.
Straßenabläufe.
Menge: 25,000 St
Zuordnung: 113

**01.05.0007 AZK-Aufsatz aufnehmen, seitlich lagern und höhenrichtig versetzen.**
"Aufnehmen des Aufsatzes des Aufsatzkastens (AZK),
seitliche Zwischenlagerung und höhenrichtige
Wiederversetzung im Zuge der Asphaltbauarbeiten.
Einschließlich aller erforderlichen Nebenleistungen,
Hilfsmittel und Anpassungsarbeiten.
Menge: 1,000 St

**01.05.0008 Aufsatz f. Straßenablauf ausbauen in Asph.-Fläche*Ablauf sichern Aufs.lag.,entfer**
StL-Nr. 2241105092102
Aufsatz für Straßenablauf freilegen und ausbauen.
Umgebende Fläche = Asphalt.
Ablauföffnung durch geeignete Abdeckung sichern.
Aufsatz säubern und innerhalb der Baustelle lagern.
Restliche Ausbaustoffe nach Wahl des AN verwerten.
Menge: 38,000 St
Zuordnung: 110

*Hinweis*
Das erforderliche Material (wie z.B. Mörtel und
Auflageringe) für eine Höhenanpassung der Aufsätze von
bis zu 10 cm ist in die nachfolgende Position
einzukalkulieren.

**01.05.0009 Aufsatz auf Höhe setzen**
StL-Nr. 22411053199
Aufsatz, lose aufgelegten, entsprechend Bauablauf Zug
um Zug auf planmäßige Höhe setzen.
Fuge 'nach ZTV FUG-Stb'
Menge: 38,000 St
Zuordnung: 110

**01.05.0010 Einmessung der Leitpfosten**
Einmessung der Leitpfosten, und
Kilometrierungszeichen einschl. Angabe der Standorte
(Rechts- und Hochwert)
durch vermessungstechnisches Personal,
einschließlich der Erstellung eines Feldrisses,
sowie dem Eintragen der Standorte in den Lageplan der
Bestandsunterlagen,
Feldriss und Bestandsunterlagen sind an den AG zur
Weiterverwendung zu übergeben.
Menge: 1,000 Psch

**01.05.0011 Leitpfosten des AG**
Leitpfosten des AG im Bankettbereich wieder aufstellen.

Ausgebaute, umgefahrene oder bauseits gelagerte
Leitpfosten (Eigentum des Auftraggebers) innerhalb des
Baustellenbereichs aufnehmen, zu den Einbauorten
transportieren, einmessen und wieder aufstellen.

Das Aufstellen erfolgt im unbefestigten Erdbereich
(Bankett) in bauseits bereits vorhandene
Bodenhalterungen (z.B. Erdhülsen, Einschlagsockel oder
Erdöffnungen). Die Leitpfosten sind fachgerecht
einzusetzen und zu arretieren.

Inklusive aller erforderlichen Rüst- und Transportwege
innerhalb der Baustelle.
Menge: 10,000 St

*Hinweis*
Die Freigabemarkierung ist innerhalb der
Verkehrssicherung füe die Asphaltarbeiten auszuführen.

### Abschnitt 02 Freigabemarkierung

#### Unterabschnitt 02.00 Demarkierung

**02.00.0001 Markierungsbestandspläne anfert.**
Markierungsbestandspläne anfertigen.
Die Markierungsbestandspläne sind gemäß Baubeschreibung
4.2, für die Baumaßnahme dieses Abschnittes zu
erstellen.
Die Markierungsbestandspläne sind vor der Demarkierung
und sofort nach Zuschlagserteilung anzufertigen und
unverzüglich dem AG einzureichen!
Maßstab der Markierungspläne:
freie Strecke 1:1000
Knotenpunkte 1:500
Die Bestandspläne sind vermessungstechnisch aufzunehmen
und als Plot sowie als DXF-Datei einzureichen!
Menge: 1,000 Psch

**02.00.0002 Längsmarkierung entfernen durchg.Fb.begr.*Breite 0,15 m Plastik*a.Asphaltdecksch. Deckenerneuerung Abf.d. Verw.zuf.**
StL-Nr. 22113100512311901
Längsmarkierung einschl. evtl. Sperrflächenumrandung
entfernen. Abgerechnet wird der entfernte Strich, bei
Doppelstrichen zwei Striche.
Durchgehender Strich als Fahrbahnbegrenzung.
Strichbreite = 0,15 m.
Markierungsstoffart = Plastikmasse.
Auf Asphaltdeckschicht.
Entfernen für Deckenerneuerung.
Durch 'geeignetes Verfahren nach Wahl des AN'
Abfall aufnehmen und nach Wahl des AN verwerten.
Menge: 500,000 m
Zuordnung: 131

**02.00.0003 Längsmarkierung entfernen Blockmark. 1 zu 1*Breite 0,30 m Plastik*a.Asphaltdecksch. Deckenerneuerung Abf.d. Verw.zuf.**
StL-Nr. 22113100544311901
Längsmarkierung einschl. evtl. Sperrflächenumrandung
entfernen. Abgerechnet wird der entfernte Strich, bei
Doppelstrichen zwei Striche.
Unterbrochener Strich; Verhältnis Strich/Lücke 1 zu 1
als Fahrbahnbegrenzung (Blockmarkierung).
Strichbreite = 0,30 m.
Markierungsstoffart = Plastikmasse.
Auf Asphaltdeckschicht.
Entfernen für Deckenerneuerung.
Durch 'geeignetes Verfahren nach Wahl des AN'
Abfall aufnehmen und nach Wahl des AN verwerten.
Menge: 80,000 m
Zuordnung: 131

**02.00.0004 Längsmarkierung entfernen durchg.Fb.begr.*Breite 0,30 m Plastik*a.Asphaltdecksch. Deckenerneuerung Abf.d. Verw.zuf.**
StL-Nr. 22113100514311901
Längsmarkierung einschl. evtl. Sperrflächenumrandung
entfernen. Abgerechnet wird der entfernte Strich, bei
Doppelstrichen zwei Striche.
Durchgehender Strich als Fahrbahnbegrenzung.
Strichbreite = 0,30 m.
Markierungsstoffart = Plastikmasse.
Auf Asphaltdeckschicht.
Entfernen für Deckenerneuerung.
Durch 'geeignetes Verfahren nach Wahl des AN'
Abfall aufnehmen und nach Wahl des AN verwerten.
Menge: 3200,000 m
Zuordnung: 131

**02.00.0005 Längsmarkierung entfernen Leitlinie 1 zu 1*Breite 0,15 m Plastik*a.Asphaltdecksch. Deckenerneuerung Abf.d. Verw.zuf.**
StL-Nr. 22113100552311901
Längsmarkierung einschl. evtl. Sperrflächenumrandung
entfernen. Abgerechnet wird der entfernte Strich, bei
Doppelstrichen zwei Striche.
Unterbrochener Strich; Verhältnis Strich/Lücke 1 zu 1
als Leitlinie.
Strichbreite = 0,15 m.
Markierungsstoffart = Plastikmasse.
Auf Asphaltdeckschicht.
Entfernen für Deckenerneuerung.
Durch 'geeignetes Verfahren nach Wahl des AN '
Abfall aufnehmen und nach Wahl des AN verwerten.
Menge: 1000,000 m
Zuordnung: 131

**02.00.0006 Markierungszeichen entfernen Plastikmasse*a.Asphaltdecksch. Deckenerneuerung Abf.d. Verw.zuf.**
StL-Nr. 221131015311901
Markierungszeichen entfernen. Abgerechnet wird die entfernte markierte Fläche. Bei Pfeil, Buchstabe, Ziffer,
Verkehrsschild und Piktogramm ergibt sich die Fläche
aus dem kleinsten umschließenden Rechteck.
Markierungsstoffart = Plastikmasse.
Auf Asphaltdeckschicht.
Entfernen für Deckenerneuerung.
Durch 'geeignetes Verfahren nach Wahl des AN'
Abfall aufnehmen und nach Wahl des AN verwerten.
Menge: 130,000 m2
Zuordnung: 131

**02.00.0007 Sonstige Markierung entfernen Sperrfläche*Breite 0,50 m Plastik*a.Asphaltdecksch. Deckenerneuerung Abf.d. Verw.zuf.**
StL-Nr. 22113101025311901
Sonstige Markierung wie Quermarkierung, Schrägstrich
der Sperrfläche oder Parkmarkierung entfernen. Abgerechnet wird der entfernte Strich.
Schrägstrich der Sperrfläche.
Strichbreite = 0,50 m.
Markierungsstoffart = Plastikmasse.
Auf Asphaltdeckschicht.
Entfernen für Deckenerneuerung.
Durch 'geeignetes Verfahren nach Wahl des AN'
Abfall aufnehmen und nach Wahl des AN verwerten.
Menge: 460,000 m
Zuordnung: 131

#### Unterabschnitt 02.01 Freigabemarkierung

**02.01.0001 Markierungsfläche trocknen**
StL-Nr. 221131105
Fläche für Markierung schonend trocknen. Abgerechnet
wird die zu markierende Fläche. Bei Pfeil, Buchstabe,
Ziffer, Verkehrsschild und Piktogramm ergibt sich die
Fläche aus dem kleinsten umschließenden Rechteck.
Menge: 1500,000 m2
Zuordnung: 131

**02.01.0002 Längsmarkierung Typ II herstellen durchg.Fb.begr.*Breite 0,15 m mit Vormarkierung a.Asphaltdecksch.**
StL-Nr. 22113130512199901
Längsmarkierung Typ II einschl. evtl. Sperrflächenumrandung als Verkehrsfreigabemarkierung herstellen. Ab-
gerechnet wird der markierte Strich, bei Doppelstrichen
zwei Striche.
Durchgehend als Fahrbahnbegrenzung.
Strichbreite = 0,15 m.
Strich mit Vormarkierung.
Markierungssystem aus 'Kaltspritzplastik (KSP) mit
groben Nachstreumitteln BASt-geprüft nach TL M 06 / ZTV
M 13 (Typ II)'
Schichtdicke 'nach Bast Prüfzeugnis'
Verkehrsklasse 'P7'
Markierung auf Asphaltdeckschicht.
Menge: 500,000 m
Zuordnung: 131

**02.01.0003 Längsmarkierung Typ II herstellen Blockmark. 1 zu 1*Breite 0,30 m mit Vormarkierung a.Asphaltdecksch.**
StL-Nr. 22113130544199901
Längsmarkierung Typ II einschl. evtl. Sperrflächenumrandung als Verkehrsfreigabemarkierung herstellen. Ab-
gerechnet wird der markierte Strich, bei Doppelstrichen
zwei Striche.
Unterbrochen; Verhältnis Strich/Lücke 1 zu 1 als Fahrbahnbegrenzung (Blockmarkierung).
Strichbreite = 0,30 m.
Strich mit Vormarkierung.
Markierungssystem aus 'Kaltspritzplastik (KSP) mit
groben Nachstreumitteln BASt-geprüft nach TL M 06 / ZTV
M 13 (Typ II)'
Schichtdicke 'nach Bast Prüfzeugnis'
Verkehrsklasse 'P7'
Markierung auf Asphaltdeckschicht.
Menge: 80,000 m
Zuordnung: 131

**02.01.0004 Längsmarkierung Typ II herstellen durchg.Fb.begr.*Breite 0,30 m mit Vormarkierung a.Asphaltdecksch.**
StL-Nr. 22113130514199901
Längsmarkierung Typ II einschl. evtl. Sperrflächenumrandung als Verkehrsfreigabemarkierung herstellen. Ab-
gerechnet wird der markierte Strich, bei Doppelstrichen
zwei Striche.
Durchgehend als Fahrbahnbegrenzung.
Strichbreite = 0,30 m.
Strich mit Vormarkierung.
Markierungssystem aus 'Kaltspritzplastik (KSP) mit
groben Nachstreumitteln BASt-geprüft nach TL M 06 / ZTV
M 13 (Typ II) '
Schichtdicke 'nach Bast Prüfzeugnis'
Verkehrsklasse 'P7'
Markierung auf Asphaltdeckschicht.
Menge: 3200,000 m
Zuordnung: 131

**02.01.0005 Längsmarkierung Typ II herstellen Leitlinie 1 zu 1*Breite 0,15 m mit Vormarkierung a.Asphaltdecksch.**
StL-Nr. 22113130552199901
Längsmarkierung Typ II einschl. evtl. Sperrflächenumrandung als Verkehrsfreigabemarkierung herstellen. Ab-
gerechnet wird der markierte Strich, bei Doppelstrichen
zwei Striche.
Unterbrochen; Verhältnis Strich/Lücke 1 zu 1 als Leitlinie.
Strichbreite = 0,15 m.
Strich mit Vormarkierung.
Markierungssystem aus 'Kaltspritzplastik (KSP) mit
groben Nachstreumitteln BASt-geprüft nach TL M 06 / ZTV
M 13 (Typ II)'
Schichtdicke 'nach Bast Prüfzeugnis'
Verkehrsklasse 'P7'
Markierung auf Asphaltdeckschicht.
Menge: 1000,000 m
Zuordnung: 131

**02.01.0006 Pfeilmarkierung Typ II herstellen geradeaus*mit Vormarkierung Länge 7,50 m a.Asphaltdecksch.**
StL-Nr. 22113132011399901
Pfeilmarkierung Typ II als Verkehrsfreigabemarkierung
herstellen.
Markierungszeichen = Pfeil geradeaus.
Mit Vormarkierung.
Länge = 7,50 m.
Markierungssystem aus 'Kaltspritzplastik (KSP) mit
groben Nachstreumitteln BASt-geprüft nach TL M 06 / ZTV
M 13 (Typ II)'
Schichtdicke 'nach Bast Prüfzeugnis'
Verkehrsklasse 'P7'
Markierung auf Asphaltdeckschicht.
Menge: 6,000 St
Zuordnung: 131

**02.01.0007 Pfeilmarkierung Typ II herstellen li.o.re. ab*mit Vormarkierung Länge 7,50 m a.Asphaltdecksch.**
StL-Nr. 22113132021399901
Pfeilmarkierung Typ II als Verkehrsfreigabemarkierung
herstellen.
Markierungszeichen = Pfeil links oder rechts ab.
Mit Vormarkierung.
Länge = 7,50 m.
Markierungssystem aus 'Kaltspritzplastik (KSP) mit
groben Nachstreumitteln BASt-geprüft nach TL M 06 / ZTV
M 13 (Typ II)'
Schichtdicke 'nach Bast Prüfzeugnis '
Verkehrsklasse 'P7'
Markierung auf Asphaltdeckschicht.
Menge: 11,000 St
Zuordnung: 131

**02.01.0008 Sperrflächenmarkierung Typ II herst Breite 0,30 m*mit Vormarkierung*a.Asphaltdecksch.**
StL-Nr. 221131316219991
Sperrfläche als Schrägstrichgatter Typ II als Verkehrsfreigabemarkierung herstellen. Abgerechnet wird der
markierte Strich.
Strichbreite = 0,30 m.
Strich mit Vormarkierung.
Markierungssystem aus 'Kaltspritzplastik (KSP) mit
groben Nachstreumitteln BASt-geprüft nach TL M 06 / ZTV
M 13 (Typ II)'
Schichtdicke 'nach Bast Prüfzeugnis'
Verkehrsklasse 'P7'
Markierung auf Asphaltdeckschicht.
Menge: 200,000 m
Zuordnung: 131

*Hinweis*
Die Dauermarkierung ist frühestens 6 Monate nach
Herstellung der Freigabemarkierung und nur am
Wochenende aufzubringen.

### Abschnitt 03 Dauermarkierung

#### Unterabschnitt 03.00 Baustelleneinrichtung

*Hinweis*
Die Dauermarkierung ist frühestens 6 Monate nach
Fertigstellung der Freigabemarkierung aufzubringen.

**03.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

#### Unterabschnitt 03.01 Verkehrssicherung

**03.01.0001 Verk.sich. kürzerer Dauer durchf. stat. Arbeitsst.*Anordnung n. Unt.**
StL-Nr. 22110513500100010
Verkehrssicherung an Arbeitsstellen von kürzerer Dauer
betriebsfertig aufbauen, vorhalten, warten, instand
setzen, betreiben und abbauen. Vorübergehende Verkehrssicherungsmaßnahmen durchführen.
Für stationäre Arbeitsstelle.
Verkehrsrechtliche Anordnung nach Unterlagen des AG
einholen und zugehörige Unterlagen erstellen. Erforderliche Ortsbesichtigungen zur Erstellung der Planunterlagen für die verkehrsrechtliche Anordnung durchführen.
Menge: 1,000 St
Zuordnung: 105

#### Unterabschnitt 03.02 Dauermarkierung

**03.02.0001 Markierungsfläche reinigen Saugkehrwagen**
StL-Nr. 22113111002
Fläche für Markierung reinigen. Kehrgut aufnehmen und
nach Wahl des AN verwerten. Abgerechnet wird die zu
markierende Fläche. Bei Pfeil, Buchstabe, Ziffer, Verkehrsschild, und Piktogramm ergibt sich die Fläche aus
dem kleinsten umschließenden Rechteck.
Reinigung mit Saugkehrwagen.
Menge: 1500,000 m2
Zuordnung: 131

*Hinweis*
Die Position "Markierungsfläche trockknen" wird nur
vergütet, wenn das Reinigen der Oberfläche mit
Wasserhochdruckverfahren erfolgte oder nach
Regenfällen.

**03.02.0002 Markierungsfläche trocknen**
StL-Nr. 221131105
Fläche für Markierung schonend trocknen. Abgerechnet
wird die zu markierende Fläche. Bei Pfeil, Buchstabe,
Ziffer, Verkehrsschild und Piktogramm ergibt sich die
Fläche aus dem kleinsten umschließenden Rechteck.
Menge: 1500,000 m2
Zuordnung: 131

**03.02.0003 Längsmarkierung Typ II herstellen durchg.Fb.begr.*Breite 0,15 m ohne Vormarkier.*Kaltplastikmasse Aggl.unregelm. P 7*grobstr. Decke**
StL-Nr. 22113150512264921
Längsmarkierung Typ II einschl. evtl.
Sperrflächenumrandung als endgültige Markierung herstellen. Abgerechnet wird der markierte Strich, bei
Doppelstrichen zwei Striche.
Durchgehend als Fahrbahnbegrenzung.
Strichbreite = 0,15 m.
Strich ohne Vormarkierung.
Markierungssystem aus reaktivem Stoff, nicht spritzbar
(Kaltplastikmasse).
Als Agglomeratmarkierung, unregelmäßig angeordnet.
Schichtdicke 'nach Bast Prüfzeugnis'
Verkehrsklasse = P 7.
Markierung auf grobstrukturierter Asphaltdeckschicht.
Menge: 500,000 m
Zuordnung: 131

**03.02.0004 Längsmarkierung Typ II herstellen Blockmark. 1 zu 1*Breite 0,30 m ohne Vormarkier.*Kaltplastikmasse Aggl.unregelm. P 7*grobstr. Decke**
StL-Nr. 22113150544264921
Längsmarkierung Typ II einschl. evtl.
Sperrflächenumrandung als endgültige Markierung herstellen. Abgerechnet wird der markierte Strich, bei
Doppelstrichen zwei Striche.
Unterbrochen; Verhältnis Strich/Lücke 1 zu 1 als Fahrbahnbegrenzung (Blockmarkierung).
Strichbreite = 0,30 m.
Strich ohne Vormarkierung.
Markierungssystem aus reaktivem Stoff, nicht spritzbar
(Kaltplastikmasse).
Als Agglomeratmarkierung, unregelmäßig angeordnet.
Schichtdicke 'nach Bast Prüfzeugnis'
Verkehrsklasse = P 7.
Markierung auf grobstrukturierter Asphaltdeckschicht.
Menge: 80,000 m
Zuordnung: 131

**03.02.0005 Längsmarkierung Typ II herstellen durchg.Fb.begr.*Breite 0,30 m ohne Vormarkier.*Kaltplastikmasse Aggl.unregelm. P 7*grobstr. Decke**
StL-Nr. 22113150514264921
Längsmarkierung Typ II einschl. evtl.
Sperrflächenumrandung als endgültige Markierung herstellen. Abgerechnet wird der markierte Strich, bei
Doppelstrichen zwei Striche.
Durchgehend als Fahrbahnbegrenzung.
Strichbreite = 0,30 m.
Strich ohne Vormarkierung.
Markierungssystem aus reaktivem Stoff, nicht spritzbar
(Kaltplastikmasse).
Als Agglomeratmarkierung, unregelmäßig angeordnet.
Schichtdicke 'nach Bast Prüfzeugnis'
Verkehrsklasse = P 7.
Markierung auf grobstrukturierter Asphaltdeckschicht.
Menge: 3200,000 m
Zuordnung: 131

**03.02.0006 Längsmarkierung Typ II herstellen Leitlinie 1 zu 1*Breite 0,15 m ohne Vormarkier.*Kaltplastikmasse Aggl.unregelm. P 7*grobstr. Decke**
StL-Nr. 22113150552264921
Längsmarkierung Typ II einschl. evtl.
Sperrflächenumrandung als endgültige Markierung herstellen. Abgerechnet wird der markierte Strich, bei
Doppelstrichen zwei Striche.
Unterbrochen; Verhältnis Strich/Lücke 1 zu 1 als Leitlinie.
Strichbreite = 0,15 m.
Strich ohne Vormarkierung.
Markierungssystem aus reaktivem Stoff, nicht spritzbar
(Kaltplastikmasse).
Als Agglomeratmarkierung, unregelmäßig angeordnet.
Schichtdicke 'nach Bast Prüfzeugnis'
Verkehrsklasse = P 7.
Markierung auf grobstrukturierter Asphaltdeckschicht.
Menge: 1000,000 m
Zuordnung: 131

**03.02.0007 Pfeilmarkierung Typ II herstellen geradeaus*ohne Vormarkier. Länge 7,50 m*Kaltplastikmasse grobe Nachstreum.*grobstr. Decke**
StL-Nr. 22113152012311001
Pfeilmarkierung Typ II als endgültige Markierung herstellen.  Verkehrsklasse P 7.
Markierungszeichen = Pfeil geradeaus.
Ohne Vormarkierung.
Länge = 7,50 m.
Markierungssystem aus reaktivem Stoff, nicht spritzbar
(Kaltplastikmasse).
Als System mit groben Nachstreumitteln.
Markierung auf grobstrukturierter Asphaltdeckschicht.
Menge: 6,000 St
Zuordnung: 131

**03.02.0008 Pfeilmarkierung Typ II herstellen li.o.re. ab*ohne Vormarkier. Länge 7,50 m*Kaltplastikmasse grobe Nachstreum.*grobstr. Decke**
StL-Nr. 22113152022311001
Pfeilmarkierung Typ II als endgültige Markierung herstellen.  Verkehrsklasse P 7.
Markierungszeichen = Pfeil links oder rechts ab.
Ohne Vormarkierung.
Länge = 7,50 m.
Markierungssystem aus reaktivem Stoff, nicht spritzbar
(Kaltplastikmasse).
Als System mit groben Nachstreumitteln.
Markierung auf grobstrukturierter Asphaltdeckschicht.
Menge: 11,000 St
Zuordnung: 131

**03.02.0009 Sperrflächenmarkierung Typ II herst Breite 0,30 m*ohne Vormarkier. P 7*vorh. Markierung**
StL-Nr. 22113151522909206
Sperrfläche als Schrägstrichgatter Typ II als endgültige Markierung herstellen. Abgerechnet wird der markierte Strich.
Strichbreite = 0,30 m.
Strich ohne Vormarkierung.
Markierungssystem aus 'Kaltplastikmasse (reaktiver
Stoff, nicht spritzbar)
aufgelegt im Glattstrich'
Schichtdicke 'mindestens 3mm '
Verkehrsklasse = P 7.
Markierung auf vorhandene Markierung. Markierungsstoff
der vorhandenen Markierung nach Unterlagen des AG.
Menge: 200,000 m
Zuordnung: 131

### Abschnitt 04 Fremdleistungen

#### Unterabschnitt 04.00 Kontrollprüfungen

**04.00.0001 Bohrkern entnehmen Kern-DU 15 cm*Tiefe 10 bis 15cm Asphaltschicht*Verfül. Asphalt**
StL-Nr. 2191017222211
Bohrkern für Kontrollprüfungen nach Angabe des AG entnehmen und im Baubereich dem AG übergeben. Bohrloch
fachgerecht verfüllen.
Bohrkerndurchmesser 15 cm.
Bohrtiefe über 10 bis 15 cm.
Material = Asphaltschicht.
Verfüllmaterial = Asphalt. Material verdichten.
Menge: 16,000 St
Zuordnung: 101

**04.00.0002 Probegefäß liefern 10-l-Blecheimer*Mithilfe Kprüf.**
StL-Nr. 21910171211
Probegefäß zur Aufnahme von Baustoffproben, für Kontrollprüfungen und für Rückstellproben des AG liefern.
Probegefäß = sauberer 10-l-Blecheimer mit dicht schließendem Deckel.
Mithilfe bei der Probennahme im Baubereich nach Angaben
des AG.
Menge: 4,000 St
Zuordnung: 101

**04.00.0003 Gegenpole für Kontrollpr. verlegen AL RO 07, 1 mm*Asphalt**
StL-Nr. 2191017372201
Gegenpole für Kontrollprüfungen nach Anweisung des AG
für die elektromagnetische Dickenmessung verlegen.
Gegenpol = Kreisförmige Scheibe AL RO 07
(Aluminium 1 mm, D =70 mm), max. Messtiefe 12 cm
Unterlage = Asphaltschicht.
Menge: 60,000 St
Zuordnung: 101

USt %: 19,00
